# Muster-Leistungsbeschreibung
Leistungsbeschreibung (GAEB 90, DA81)
Währung: EUR

## Abdichtung im Verbund (AIV-F) DIN 18534
Datum: 16.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur Abdichtung im Verbund
(AIV-F) DIN 18534-3

Abdichtungen im Verbund (AIV-F) sind unter
Berücksichtigung der Anforderungen zu planen.

Feuchteempfindliche Untergründe aus Holz oder
Holzwerkstoffen sind als Untergrund für AIV-F
ungeeignet.

In Bereichen, in denen unter Berücksichtigung der
Wassereinwirkung lediglich Bodenflächen abzudichten
sind, ist die Abdichtungsschicht mindestens 5 cm über
OKFF hochzuführen.

An aufgehenden Bauteilen (Wandflächen usw.), auf die
Wasser einwirkt, ist die Abdichtungsschicht mindestens
20 cm über die Wasserentnahmestelle bzw. über die
Höhe des zu erwartenden Spritzwasserbereiches
hochzuführen.

Unter und hinter Bade- oder Duschwannen ist die
Abdichtung fortzuführen, ggf. mit zusätzlicher
Unterflur-Entwässerung.
In diesem Bereich dürfen nur die für die Wannen
selbst erforderlichen Rohre und Leitungen geplant
werden. Durchdringungen für Rohre und Leitungen sind
so zu planen, dass die Abdichtungsschicht sicher
anzuschließen ist.

**00001.0001 Hinweis zur Abdichtung im Verbund AIV-F gemäß DIN 18534-3, MDS 2K**
Die beschriebene Abdichtung von Innenräumen
wird gemäß DIN 18534 Teil 3 (AIV-F) mit einer
rissüberbrückenden, mineralischen
Dichtungsschlämme (MDS) hergestellt.

Gewähltes Produkt:
Remmers MB 2K oder gleichwertig

Die Abdichtung ist für die Wassereinwirkungsklassen
W0-I bis W3-I  an Wänden und auf Böden geeignet.

Die Verwendbarkeit ist durch
allgemein bauaufsichtliche
Prüfzeugnisse (AbP) belegt.

Die Einhaltung der Schichtdickenanforderung ist durch
Kontrolle  der Auftragsmenge und der Nassschichtdicke
während der Verarbeitung sicher zu stellen und bei
W3-I zusätzlich zu protokollieren.

### Titel 00002 Vorarbeiten

**00002.0001 Vorbereitung des Untergrundes (AIV)**
Reinigen des Untergrundes und Entfernen von
haftungsmindernden Stoffen. Staubreste gründlich
absaugen, Material aufnehmen und entsorgen.
Es muss ein sauberer, tragfähiger Untergrund
vorliegen.

Egalisierungs- und Ausgleichsschichten sind
vor dem Auftragen der Abdichtungsschicht mit
geeigneten Produkten herzustellen.
Einheit: m2

**00002.0002 Grundieren von Wand- und Bodenflächen (AIV)**
Grundierung von Wand- und Bodenflächen
mit saugfähigkeitsregulierender und verfestigender
Wirkung auf saugfähigen Untergründen
(Estrich, Putz, Trockenbaustoffe)
als Vorbehandlung für die Aufnahme des nachfolgenden
Dünnbettmörtel- bzw. Verbundabdichtungssystems.

Gewähltes Produkt:
Remmers Primer Hydro F oder gleichwertig

Produkteigenschaften:
Oberflächenfestigend
Saugfähigkeitsegalisierend
Schnell trocknend
Wässrig

Produktkenndaten:
Trägermaterial Wasser
Festkörpergehalt Ca. 16 %
Dichte (20 °C) Ca. 1,0 g/cm³
pH-Wert Ca. 8
Aussehen: Bläulich

Verbrauch:
Ca. 0,1 - 0,4 l/m² je nach Untergrund
Remmers Primer Hydro F <2842>
Einheit: m2

**00002.0003 Abdichtungsanschluss an Durchdringungen mit Flansch (AIV-F)**
*** Bedarfsposition ohne GB
Durchdringungen mit Festflansch, wie z.B. Unterputz
Mischarmaturen oder Bodenabläufe, für den
fachgerechten Anschluss der Verbundabdichtung
vorbehandeln.

Flansch mit grobkörnigem Schleifpapier aufrauen, mit
geeignetem Reiniger / Verdünnung gründlich reinigen
und haftungsmindernde Stoffe restlos entfernen.

Auftrag der zweikomponentigen Epoxidharz-Grundierung
auf der trockenen und sauberen Oberfläche.
Vollflächiges abstreuen der frischen Grundierung mit
feuergetrocknetem Quarzsand.
Grundierung vollständig durchtrocknen lassen.

Gewähltes Produkt:
zur Reinigung:
Remmers Verdünnung V 101 oder gleichwertig

zur Grundierung:
Remmers Epoxy ST 100 oder gleichwertig

zum Abstreuen:
Remmers Quarz 03/08 DF oder gleichwertig

Produkteigenschaften Grundierharz:
Chemisch belastbar
Gute Penetrationsfähigkeit
Weichmacherfrei, nonyl- und alkylphenolfrei
Im ausreagierten Zustand physiologisch unbedenklich

Produktkenndaten Grundierharz:
Im ausreagierten Zustand
Biegezugfestigkeit 23 N/mm² *
Druckfestigkeit 95 N/mm² *

Verbrauch:
Nach Bedarf
Remmers Verdünnung V 101 <0978>
Nach Bedarf, ca. ca. 0,30 - 0,50 kg/m²
Remmers Epoxy ST 100 <1160>
Nach Bedarf
Remmers Quarz 03/08 DF <4406>
Einheit: St

### Titel 00003 Abdichtung im Verbund nach DIN 18534-3

**00003.0001 Abdichtungsanschluss anRohrdurchdringungen Wand (2K MDS)**
*** Bedarfsposition ohne GB
Abdichtungsanschluss an Rohrdurchdringungen
mit einer vorgefertigten Dichtmanschette
(Lochdurchmesser 1/2") aus hochwertigem,
vliesbeschichteten Premium-Dichtband
auf NBR Kautschuk Basis verstärken.

Die Dichtmanschette muss das Leitungsrohr wasserdicht
umschließen. Bei Bedarf ist das Leitungsrohr vor den
Abdichtungsarbeiten über die Abdichtungsebene zu
verlängern.

Dichtmanschette mit einer rissüberbrückenden,
mineralischen Dichtungsschlämme (MDS),
verkleben und anschließend überarbeiten.

Gewähltes Produkt:
Remmers Dichtmanschette Tape VF 120 VC oder
gleichwertig

zur Verklebung und Überarbeitung:
Remmers MB 2K oder gleichwertig

Produkteigenschaften Dichtmanschette:
Hochflexibel
Hohes Dehn- und Rückstellvermögen
Spezielle Vliesbeschichtung

Produktkenndaten Dichtmanschette:
Temperaturbeständigkeit -20 °C bis +90 °C
Dicke 0,65 mm
sd-Wert 5 m
Wasserundurchlässigkeit Ca. 3,0 bar
Höchstzugkraft Quer: 122 %, Längs: 93,6 %
Farbe Blau
Außenmaß: 120 x 120 mm

Verbrauch:
Remmers Tape VF 120 VC, Wandmanschette VF, 120x120mm
<5077>
Nach Bedarf
Remmers MB 2K <3014>
Einheit: St

**00003.0002 Abdichtungsanschluss anRohrdurchdringungen Boden (2K MDS)**
*** Bedarfsposition ohne GB
Abdichtungsanschluss an Rohrdurchdringungen und
Bodenabläufe mit einer vorgefertigten Dichtmanschette
aus hochwertigem, vliesbeschichteten Premium-Dichtband
auf NBR Kautschuk Basis verstärken.

Die elastische Dichtmanschette entsprechend dem
erforderlichen Rohrdurchmesser zuschneiden und so über
die Rohrdurchführung stülpen, dass die Manschette das
Rohr vollständig umfasst.
Bei Bodenabläufen fachgerecht an den vorhandenen
Flansch anschließen.

Dichtmanschette mit einer rissüberbrückenden,
mineralischen Dichtungsschlämme (MDS)
verkleben und anschließend überarbeiten.

Gewähltes Produkt:
Remmers Tape 350 HC oder gleichwertig

zur Verklebung und Überarbeitung:
Remmers MB 2K oder gleichwertig

Produkteigenschaften Dichtmanschette:
Hochflexibel
Hohes Dehn- und Rückstellvermögen
Spezielle Vliesbeschichtung

Produktkenndaten Dichtmanschette:
Temperaturbeständigkeit -20 °C bis +90 °C
Dicke 0,7 mm
Wasserundurchlässigkeit Ca. 1,5 bar
Farbe Blau
Außenmaß: 350 x 350 mm

Verbrauch:
Remmers Tape VF 350 HC <4804>
Nach Bedarf
Remmers MB 2K <3014>
Einheit: St

**00003.0003 Abdichten von Innenecken, Fugen undÜbergängen (2K MDS)**
Innenecken, Fugen und Übergänge zu
nichtmineralischen Bauteilen mit dem hochwertigen,
vliesbeschichtetem Premium-Dichtband auf
NBR Kautschuk-Basis, verstärken.

Mineralische, rissüberbrückende Dichtungsschlämme,
auf dem vorbereiteten Untergrund vorlegen,
Dichtband vollflächig verkleben und mit dem
Abdichtungsstoff überarbeiten.

Bei rechtwinkligen Eckbereichen vorgefertigte
Innenecke, Remmers Tape VF 100 IC, bzw.
Aussenecke, Remmers Tape VF 75 EC, verwenden.
Ansätze sind mit einer Überlappungsbreite
von > 5 cm auszuführen.
Über Bewegungsfugen wird Tape VF schlaufenförmig
in Omegaform eingebaut.

Gewähltes Produkt:
Remmers Tape VF-Serie oder gleichwertig,
zur Verklebung:
Remmers MB 2K oder gleichwertig.

Produkteigenschaften:
Hochflexibel
Hohes Dehn- und Rückstellvermögen
Spezielle Vliesbeschichtung

Produktkenndaten:
Temperaturbeständigkeit -20 °C bis +90 °C
Dicke 0,65 mm
sd-Wert 5 m
Wasserundurchlässigkeit Ca. 3,0 bar
Höchstzugkraft Quer: 122 %
Längs: 93,6 %
Nach Einwirkung von Flüssigchemikalien
Quer: 131 %
Längs: 111 %
Farbe Blau

Produktkenndaten weichen innerhalb der VF-Serie leicht
voneinander ab, vgl. Angaben Technisches Merkblatt.

Verbrauch:
Ca. 1m/m
Remmers Tape VF 120 <5071>
Ca. 1m/m
Remmers Tape VF 250 <4805>
Ca. 1m/m
Remmers Tape VF 500 <5075>
1 Stk./Innenecke VF
Remmers Tape VF 100 IC <5074>
1 Stk./Aussenecke VF
Remmers Tape VF 75 EC <5073>
Nach Bedarf
Remmers MB 2K <3014>
Einheit: lfm

**00003.0004 Abdichtung im Verbund AIV-F gemäß DIN 18534-3, MDS 2K**
Abdichtung im Verbund (AIV-F) gemäß DIN 18534
aus einer rissüberbrückenden,
mineralischen Dichtungsschlämme (MDS),
herstellen.

Gesamt-Trockenschichtdicke > 2 mm.

Gewähltes Produkt:
Remmers MB 2K oder gleichwertig

Produkteigenschaften:
Schnelle Durchtrocknung und Vernetzung nach 18 Std. bei
5 °C und 90 % relative Feuchte
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verwendbarkeitsnachweis durch allgemein
bauaufsichtliches Prüfzeugnis.
Flüssige Abdichtung im Verbund mit Fliesen und
Plattenbelägen (AIV-F)

Verbrauch:
Ca. 2,2 kg/m² bei 2 mm Trockenschichtdicke
Remmers MB 2K <3014>
Einheit: m2

**00003.0005 Ansetzen und Verlegen von Wand- und Bodenfliesen (AIV)**
Ansetzen / Verlegen der Wand- und Bodenfliesen im
Dünnbettverfahren mit hydraulisch erhärtendem,
kunststoffvergütetem Dünnbettmörtel,
C2 TE S1 gemäß DIN EN 12004.

Fliesenfabrikat: '____________________'
Fliesentyp: '____________________'
Fliesenformat: '____________________'
Fliesenfarbe: '____________________'

Gewähltes Produkt:
Remmers FL fix oder gleichwertig

Produkteigenschaften:
Hohe Haftzugfestigkeit (C 2)
Flexibel (S 1)
Hohe Abrutschsicherheit (T) und Haftfestigkeit
Verlängerte klebeoffene Zeit ?
Sehr emissionsarm (GEV-EMICODE EC 1)

Produktkenndaten:
Wasseranspruch Ca. 6,5 l / 25 kg
Begehbarkeit / Verfugung Nach ca. 12 Stunden
Klebebettdicke Bis max. 10 mm
Klebeoffene Zeit Ca. 30 Minuten (temperaturabhängig)

Verbrauch:
Remmers FL fix <2817>
Ca. 1,1 kg/m²/mm Auftragsdicke,
4 mm Kammzahnung: ca. 1,5 kg/m²
6 mm Kammzahnung: ca. 2,3 kg/m²
8 mm Kammzahnung: ca. 3,0 kg/m²
Einheit: m2

**00003.0006 Fliesenbelag ausfugen**
Fliesenflächen mit hydraulisch erhärtendem,
kunststoffvergütetem Fugenmörtel, geprüft nach
CG2 WA gemäß DIN EN 13888 ausfugen.

Fugenbreite: '_____' mm
Fugenfarbe: '__________'

Gewähltes Produkt:
Remmers FL grout flex oder gleichwertig

Produkteigenschaften:
Hohe Abriebbeständigkeit
Verringerte Wasseraufnahme
Flexibler Fugenmörtel nach DIN EN 13888
Wasser- und frostbeständig
Gute Flankenhaftung
Hydraulisch erhärtend

Produktkenndaten:
Wasseranspruch 1,0 l / 5 kg
Begehbar Nach ca. 24 Stunden
Fugenbreiten von 4 - 20 mm
Für beheizbare Belagskonstruktionen geeignet

Verbrauch:
Remmers FL grout flex <2891>
Verbrauch abhängig von Fliesenformat, Fugenbreite und
Fugentiefe.
z.B.Fugenbreite 6 mm, Fugentiefe 8 mm:
Fliesenformat 30 x 30cm ca. 0,48 kg
Fliesenformat 60 x 30cm ca. 0,35 kg
Einheit: m2

**00003.0007 Elastische Anschluss-und Bewegungsfugen herstellen**
Rand-, Anschluss- und Bewegungsfugen mit elastischem,
alkoxyvernetzenden Silicondichtstoff herstellen.

Gewähltes Produkt:
Remmers Multi Sil oder gleichwertig

Fugenfarbe: '__________'

Produkteigenschaften:
Abriebfest und schlierenfrei
Anstrichverträglich nach DIN 52452, Teil 4
Mit Filmkonservierer gegen mikrobielle Schädigung
Extrem haftstark
Benötigt auf vielen Untergründen keine
Haftgrundierung

Produktkenndaten:
Reißdehnung (DIN EN ISO 8339) > 200 %
Dehnspannungswert 100 % (DIN EN ISO 8339) 0,28 N/mm²
Rückstellvermögen (DIN EN ISO 7389) > 80 %
Volumenverlust (DIN EN ISO 10563) Ca. -4 %
Zulässige Gesamtverformung (DIN EN 15651-1) 25 %

Verbrauch:
Remmers Multi Sil <7380>
Ca. 100 ml/lfdm bei 1 cm² Fugenquerschnitt
Einheit: lfm
